# Koppenstraße 44, 45 10243
Angebotsaufforderung (GAEB DA XML 3.3, DA83)
Projekt: KOPP44EB / KOPP45EB
Währung: EUR
Vergabeart: Freihändige Vergabe
Abgabeort: Covivio Immobilien GmbH Lietzenburger Str. 90 10719 Berlin F
Sicherheit Vertragserfüllung %: 0,00
Sicherheit Gewährleistung %: 0,00
Auftraggeber: Covivio Berlin Prime SAS, Avenue de la Gare 21, L-1611 Luxembourg
Ausführungsort: KOPP45-EB, Koppenstraße 45 / Friedenstraße 54, 10243 Berlin
Erstellt mit: 5 260528, NOVA AVA, 04.06.2026

## LEISTUNGSÜBERSICHT
Schwammsanierung KOPP45 Decke 4.OG

| Art | Menge |
| --- | --- |
| Dielen, schadstoffbelastet | ca. 430 m2 |

| Schüttung Asbesthaltig | ca. 430 m2 |
| --- | --- |
| Dachstuhl, Austausch in Teilen | ca. 3 m3 |

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
## ALLGEMEINE PROJEKTBESCHREIBUNG KOPP
Grundstück:
Koppenstr. 45 / Friedenstr. 54, Koppenstr. 44 in 10243 Berlin

Projekt Kürzel:
KOPP44/45EB

Fassade: Gerüststellung für Sanierung und Malerarbeiten
Bei dem Bauvorhaben KOPP44/45 handelt es sich um ein 5-geschossiges (EG-4.OG) Mehrfamilienhaus.

Das Gebäude ist unterkellert und die Fassaden sind verputzt. Die Bestandswände bestehen aus Mauerwerk und der Dachstuhl aus Holz. Das Dach ist mit Dachpappe gedeckt. Straßenseitig verfügt das Mehrfamilienhaus über kleine Balkone.

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
## ALLGEMEINE TECHNISCHE VORBEMERKUNGEN
01  Allgemeines
Anschlüsse für Wasser, Energie werden durch den AG in erforderlichem Maß auf dem Baufeld zur Verfügung gestellt. Die Kosten hierfür werden über einen in der Auftragsverhandlung festzulegenden Prozentsatz von der Schlussrechnungssumme in Abzug gebracht. Die Verteilung der Medien vom Übergabepunkt (z. B. Baustromverteiler des AG) bis zum Arbeitsplatz ist Sache des AN.

Für vom AN selbst vorgesehene Lagerflächen u.ä. besteht generelle Abstimmungspflicht mit dem AG. Der AN kann ggf. aus Platzgründen keine eigenen Tagesunterkünfte, Magazincontainer, etc. aufstellen.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3012 Schadstoffsanierung HBD KOPP45
Datum: 23.04.2026

### Titel 1 Schadstoffsanierung Holzbalkendecke 4.OG, KOPP45

#### Abschnitt 1.1 Vorbereitende Maßnahmen

**1.1.10 Planung, Technische Konzeptionierung**
*** Pauschalposition
Gefährdungsbeurteilung, Erstellen einer Abbruchanweisung
Erstellung Arbeitsplan, Erstellung Betriebsanweisung
Anzeige bzw. Mitteilung an die zuständigen Stellen
Menge: 1,000 Psch

**1.1.20 Baustelleneinrichtung Schadstoffsanierung**
*** Pauschalposition
-Rüstzeit für Material- und Geräteverladung
-Anfahrt
-Einweisung und Unterweisung
-Einrichtung der Baustellen mit den
benötigten Maschinen und Hilfsmitteln
-Beräumung der Baustelle
-Abfahrt
Menge: 1,000 Psch

**1.1.30 Schutzkleidung**
*** Pauschalposition
Persönliche Schutzausrüstung (PSA) für die Mitarbeiter,
s. h. Arbeits- und Gesundheitsschutzplan, für die Dauer
der Arbeiten in den kontaminierten Bereichen
bereitstellen und turnusmäßig austauschen, bzw.
reinigen und unterhalten, inkl. der erforderlichen
Gesundheitskontrollen für die Mitarbeiter.

Als persönliche Schutzausrüstung sind je Mitarbeiter zu tragen:
- Schutzhelm nach DIN 4840
- Sicherheitsgummistiefel S5 nach DIN 4843
- Spritzwasserdichte Schutzanzüge, atmungsaktiv
  (Typ 5 oder Typ 6, Kat. III)
- Nitril. Handschuhe, zusätzlich Einweg-Latex Unterhandschuhe
- Atemschutzmaske, Gebläse unterstützte Vollvisiermaske,
  mit Filter der Klasse A2-P3 (PCP, Lindan, Taubenkot und PAK)
Menge: 1,000 Psch

**1.1.40 Kombinierte 2-Kammer-Personal-Material- Schleuse**
Kombinierte 2-Kammer-Personal-Material-Schleuse für
Schadstoff-Sanierung mit allen dazu notwendigen Bau-,
Hilfs- und Verbrauchsmaterialien, Abdichtungen und
Anschlüssen.
Liefern, aufbauen, funktionstüchtig installieren,
vorhalten und betreiben für die Dauer der Sanierungsmaßnahme
und nach Beendigung der Arbeiten dekontaminieren,
abbauen, abtransportieren.
Es kommen Fertigteile aus gehobelten Dachlatten mit
einer Bespannung aus Gitterfolie zum Einsatz. Der Zugang
erfolgt über Reißverschluss Türen.
Die Anschlüsse zum Bestand müssen luftdicht  verklebt
werden. Es besteht die Möglichkeit dass sich beim Entfernen
der Klebebänder Putz, Farbe oder Tapeten ablösen. Dieser
Umstand ist unvermeidbar da eine Dichtheit der Anlage
höhere Priorität hat. Die Wiederherstellung dieser evtl.
Beschädigung ist nicht Bestandteile der Leistung.
Menge: 1,000 Stck

**1.1.50 Unterdruckhaltegerät 4000 cbm aufstellen**
Größe ca. 1.20 x 0.76 x 1.00 m  lxbxh
Luftleistung 4000 cbm / Stunde
Anliefern, in das Gebäude schaffen, und an geeigneter
Stelle aufstellen. Anschlüsse mittels Starkklebeband
verkleben. Abluftlutte anbauen und nach außen führen.
Länge der Abluftlutte 5 m
Gerät für die Dauer der Bauzeit vorhalten und betreiben.
Nach Beendigung der Arbeiten das Gerät dekontaminieren.
Die Kosten verstehen sich incl. Filterverbrauch. Nach Beendigung
der Arbeiten das Gerät wieder abbauen und abfahren.

zB.: Deconta GmbH Typ: ECO 4000

angeb. Produkt '.......................................' vom Bieter einzutragen
Menge: 1,000 Stck

**1.1.60 Entrümpelung Dachboden inkl. Entsorgung**
*** Bedarfsposition ohne GB
Entrümpelung des Dachbodens von Sperrmüll, Schutt,
Unrat, loser Möblierung, Einrichtungsgegenstände etc.
einschl. Schuttbeseitigung und Entsorgung nach AVV-Schlüssel.

Entrümpelungsgegenstände nach unten transportieren,
in Containern lagern und entsorgen.
Material: Sperrmüll und Mischschutt

Abrechnung erfolgt gem. der tatsächlichen entsorgten
Menge.
Menge: 5,000 m3

**1.1.70 Dachboden reinigen vor der Schwammsanierung**
*** Bedarfsposition ohne GB
Dachboden fachgerecht reinigen vor Ausführung
der nachfolgenden Sanierungsarbeiten, wie folgt:

Aufnehmen der losen Verunreinigungen aller Art (Tauben-/
Vogelkot, Kadaver, Nistabfälle und sonstiger Abfälle) mit
Oberflächenkontamination durch Anhaftungen von
Holzschutzmitteln (PCB und Lindan) sowie Lacke mit
hoher Schwermetallkonzentration, staubdicht verpacken
und ausschleusen, im geschlossenen Behälter des AN
sammeln.

Komplett absaugen der Bodenflächen mit Industriestaubsauger
der Staubklasse H oder Verwendungskategorie K1 und
Nassreinigen, NICHT KEHREN!
Reinigungstücher und Sauggut entsorgungsgerecht
verpacken, ausschleusen, im geschlossenen Behälter des
AN sammeln.

Ausführung gemäß DGUV Regel 101-004, TRGS 524, 505
sowie Handlungsanleitung "Umgang mit
holzschutzmittelbelasteten Bauteilen, Gegenständen und
Materialien"

Abrechnung nach m2 Grundfläche
Menge: 450,000 m2

**1.1.80 Schutzabdeck. Bodenfläche Hartfaserpl. D 4mm herstellen beseitigen**
*** Bedarfsposition ohne GB
Begehbare Schutzabdeckung der Bodenfläche der Mieteinheit
aus Parkett, Fliesen, Linoleum oder Teppich. Abdeckung aus
Hartfaserplatten, Dicke 4 mm, herstellen und nach den Arbeiten
wieder beseitigen.

Einbauort: Wohnungen im 4. OG
Menge: 400,000 m2

**1.1.90 Schutzabdeck. Bodenfläche Hartfaserpl. D=4mm, TRH**
Begehbare Schutzabdeckung der Bodenfläche,
Abdeckung aus Hartfaserplatten, Dicke 4 mm, herstellen
und beseitigen.

Ausführungsort: alle TRH-Podeste im DG
Menge: 25,000 m2

**1.1.100 Abriss und Entsorgung Mauerwerk, nicht kontaminiert**
*** Bedarfsposition ohne GB
Abriss und Entsorgung von nicht kontaminiertem
Mauerwerk, verschiedene Wandstärken, auch in
kleinen Teilmengen.

Ausführungsorte gemäß Vorgabe durch Bauleitung
Menge: 1,000 m3

**1.1.110 Staubschutzwände aus OSB-Platten**
Schutzvorrichtung zum behelfsmäßigen Abtrennen und Verschließenvon Baubereichen als massiver Staubschutz anWänden herstellen und vorhalten.
Abbau und Entsorgung nur auf Anweisung der örtlichen Bauleitung. Konstruktion bestehend aus:- Leichte Trennwand aus Holzkonstruktion, ca. d = 100 mm
- Beplankung einseitig mit OSB-Platten
- Anschlussfugen mit Klebeband verklebt- Einzelgröße bis 10 m2

Einbauort: alle Zwischenpodeste im Bereich der
  Aufzugsportale und 3.OG als Trennung
  zw. Baustelle DG und öffentliche Bereiche
Menge: 55,000 m2

**1.1.120 Bautüren**
Bautüren inkl. Schloss und ausreichend Schlüssel
für Bauherr, Bauleitung und Fremdgewerke
liefern und in Staubschutzwände aus OSB-Platten
(siehe Vorposition) einbauen, vorhalten und ausbauen.
Menge: 3,000 Stk

#### Abschnitt 1.2 Dielenboden, Deckenbalkensanierung

*Hinweis: Hinweis*
Für die Ausführung der ausgeschriebenen Leistungen
sind die "Holzschutztechnische Gutachten"
Schwammgutachten und Teil Ermittlung und Bewertung
von Holzschutzmittelwirkstoffkonzentration des Büros
Rietz vom 28.10.2020,19.09.2025 sowie vom 09.02.2026
zwingend zu beachten und umzusetzen.

Fenster werden nicht saniert sondern durch
Fensterbaufirma ausgetauscht.

**1.2.10 Dielen aufnehmen und entsorgen, schadstoffbelastet**
*** Bedarfsposition ohne GB
Aufnahme und fachgerechte Entsorgung einer
schadstoffbelasteten Dielung gemäß den geltenden
gesetzlichen Vorschriften und technischen Regeln.

Art der Dielung: Massivholzplatten, Spanndielen o.ä.
schadstoffbelastet

Leistungsumfang:
- Öffnen und Ausbau der Dielung unter Berücksichtigung
  von Arbeitsschutzmaßnahmen gemäß TRGS 524
  und TRGS 521
- Sortierung und Verpackung der schadstoffbelasteten
  Materialien in geeignete, gekennzeichnete Behälter
- Transport zur Entsorgungsstelle
- Fachgerechte Entsorgung mit Nachweisen
- Reinigung der freigelegten Flächen
- Dokumentation der Maßnahme

Ausführungsort: DG Boden
 Hinweis zur Abrechnung / Menge:
Die Abrechnung erfolgt nach dem tatsächlich ausgebauter Fläche in m2,
ermittelt durch gemeinsamen Aufmaß mit der örtlichen Bauleitung vor Ort.
Menge: 430,000 m2

**1.2.20 Schüttung aufnehmen und entsorgen, schadstoffbelastet**
*** Bedarfsposition ohne GB
Aufnahme und fachgerechte Entsorgung einer
schadstoffbelasteten Schüttung gemäß den geltenden
gesetzlichen Vorschriften und technischen Regeln.

Art der Schüttung: Schlacke Bauschutt o.ä.,
schadstoffbelastet, d= ca. 10 cm

Leistungsumfang:
- Aufnahme der Schüttung unter Berücksichtigung von
  Arbeitsschutzmaßnahmen gem. TRGS 524 und TRGS 521
- Zwischenlagerung in geeigneten, gekennzeichneten Behältern
- Transport zur Entsorgungsstelle
- Reinigung der freigelegten Flächen
- Dokumentation der Maßnahme

Ausführungsort: DG

Hinweis zur Abrechnung / Menge:
Die Abrechnung erfolgt nach dem tatsächlich ausgebauten Volumen in m3,
ermittelt durch Aufmaß vor Ort.
Als Bezugsgröße wird eine Grundfläche von ca. 430 m² bei einer
Schüttungsdicke von ca. 10 cm angesetzt, entsprechend einem
rechnerischen Volumen von ca. 43 m3
Menge: 43,000 m3

**1.2.30 Stakung aufnehmen und entsorgen, schadstoffbelastet**
*** Bedarfsposition ohne GB
Fachgerechter Ausbau und Entsorgung der
schadstoffbelasteten Stakung im Dachbodenbereich
gemäß den geltenden gesetzlichen Vorschriften und
technischen Regeln.

Art der Stakung: gespaltenes Holz, schadstoffbelastet

Leistungsumfang:
- Ausführung unter Einhaltung der TRGS 524
- Ausbau der Stakung unter Berücksichtigung der statischen
  Gegebenheiten und unter Einsatz persönlicher Schutzausrüstung (PSA)
- Verpackung und Kennzeichnung der schadstoffbelasteten Materialien
  gemäß Abfallverzeichnisverordnung (AVV)
- Transport und Entsorgung über zertifizierte Entsorgungsfachbetriebe unter
  Nachweisführung gemäß Nachweisverordnung
- Reinigung und Dekontamination des Arbeitsbereichs nach Abschluss der Arbeiten

Ausführungsort: DG aller Bauteile

Die Abrechnung erfolgt nach der tatsächlich bearbeiteten Fläche in m2gemäß Aufmaß vor Ort.
Menge: 430,000 m2

**1.2.40 Unterdecke ausbauen und entsorgen**
*** Bedarfsposition ohne GB
Unterdecke mit unterseitigem Rohputz (mit Anstrich, Tapete o. Ä)
ausbauen und entsorgen.
Menge: 215,000 m2

**1.2.50 Deckenbalken mit Drehsteifen unterstützen / Balkensicherung von oben**
Zu sanierende Deckenbalken und Deckenbalken die komplett
ausgebaut werden müssen mit Drehsteifen unterstützen.

Unterstützung liefern, vorhalten und nach erfolgter Balkensanierung
wieder entfernen.

Balkenquerschnitt:  ca. B/H=20/24cm, 120/240, 50/240

lichte Höhe:  ca. 3,20m
Menge: 180,000 m

**1.2.60 Balkenkopf zurückschneiden und entsorgen, L=2,50m**
Balkenköpfe gemäß Holzschutzgutachten zurückschneiden und
entsorgen wie vor, jedoch:

Balkenquerschnitt:  ca. B/H=20/24cm
Rückschnittlänge:  mind. 2,50m
Hinweis: Der Rückschnitt muss mindestens bis 0,30 m hinter die
Befallgrenze erfolgen.
Menge: 31,000 Stk

**1.2.70 Deckenbalken ausbauen und entsorgenn, L=6,50m**
Deckenbalken gemäß Holzschutzgutachten komplett ausbauen und
schwammbefallenes Holz in geschlossenem Container entsorgen.

Balkenquerschnitt:  ca. B/H=20/24cm
Balkenlänge:  bis ca. 6,50m
Menge: 6,000 Stk

**1.2.80 Auflager vorbereiten**
Auflager Mauerwerk Balkenkopfauflager für den Einbau
von Verstärkung der Deckenbalken in folgender Ausführung
herstellen:

Loses Mauerwerk und losen Putz entfernen, Balkenauflager
freistemmen, Fehlstellen neu aufmauern,
Verbund zu umliegendem Mauerwerk herstellen, Mörtelschicht
(H=3cm M5) als Ausgleichschicht herstellen und Sperrschicht
unterhalb der direkten Holzauflage anordnen.

Ausführungsort: - bei Balkenkopfsanierungen
  - bei der Verlegung neuer Deckenbalken
  - im Bereich von Anlaschungen
Menge: 60,000 Stk

**1.2.90 Deckenbalken neu, 2 x VH12/24, L=6,50m**
Neuen Deckenbalken aus Nadelholz, Güteklasse II,
Schnittklasse A, liefern, zum Einbauort transportieren
und einbauen, einschließlich Auflagerüberarbeitung
entsprechend Erfordernissen und einschl. aller
notwendigen Abfangungen und Hilfsrüstungen.

Inklusive Holzschutzmaßnahmen:
Deckenbalken umlaufend mit einem zugelassenen
Holzschutzmittel Iv + P behandeln.
Balkenquerschnitt: zusammengesetzt aus 2 x VH 12/24
Verbindungsmittel: VG ASSY plus M8/200 a=50cm
Holzart:  C24
Längen:  ca. 6,50m
Ausführungsort: Küche / Bad WHG 26
Menge: 40,000 m

**1.2.100 Balkenkopfauflagerausbildung nach Sanierungsabschluss**
Balkenkopfauflagerausbildung nach Sanierungsabschluss:

- unter Balkenauflager Sperrschicht anordnen
- Stirn- und beidseitig des Balkenkopfes Dämmplatte aus
Mineralwolle verlegen, Stärke ca. 40mm
- gesamten Balkenkopf so einmauern, dass eine 3-seitige
Luftumspülung gewährleistet ist
Ausführungsort: - Balken mit Verstärkungen
        - neue Holzbalken
Menge: 60,000 Stk

**1.2.110 Balkenverstärkung, beidseitig Bohle**
Verstärkung, beidseitig, von nicht ausreichend
tragfähigen, konstruktiven Balken und Balkenköpfen
mit Kanthölzern und Bohlen wie folgt:
- Seitenflächen des Balkens zur Herstellung eines
  gleichmäßig breiten Restquerschnittes in Laschenlänge
  flächig bearbeiten und ausgleichen
- Vorbereiten des Mauerwerksauflagers in ges. Pos.
- seitliches, kraftschlüssiges Anlaschen der Balken

Dicke Verstärkung: ca. 60 mm
Höhe: ca. 180 mm
Balkenquerschnitt: ca. 10/18 cm
Menge: 210,000 m

**1.2.120 Verbindungsmittel**
Liefern und Einbau aller statisch nachgewiesenen und konstruktiv
erforderlich werdenden Verbindungs- und Befestigungselemente
über die gemäß VOB Teil C, DIN 18334, Abschnitt 4.1.2
hinausgehenden Verbindungsmittel.

Oberflächen: feuerverzinkt
Abrechnung zum Nachweis.
Menge: 250,000 kg

#### Abschnitt 1.3 Mauerwerk, Schwammsanierung

**1.3.10 Putz abstemmen**
Wandputz abstemmen, dabei den Putz und die freigelegten
Wandflächen unter besonderer Beachtung der Stoß- und
Lagerfugen, gründlich auf Myzeldurchwachsungen des
Echten Hausschwamms kontrollieren; losen und/oder
schadhaften Fugenmörtel auskratzen, den anfallenden
Bauschutt fachgerecht in Säcken transportieren und in
Baucontainer sammeln.
Menge: 65,000 m2

**1.3.20 Mauerziegel Echter Hausschwamm fluten Schwammsperrm.**
Wand aus Mauerziegel, befallen vom Echten
Hausschwamm (Serpula lacrymans) und/oder verwandten
Hausschwamm-Arten, durch Fluten der Oberfläche DIN
68800-4, WTA Merkblatt 1-2-05/D, mit Schwammsperrmittel
behandeln, Sicherheitszone vom letzten erkennbaren
Befall 1,5 m, nach Abflammen und Abkehren der
Oberfläche mit einem scharfen Besen, Arbeitshöhe bis 3,5 m.
Menge: 100,000 m2

**1.3.30 Bohrlochdrucktränkverfahren in Wänden d= 25cm**
Wände mit Myzeldurchwachsungen des echten Hausschwamm
inklusive der geforderten 1,50 m Sicherheitsbereich in
alle Richtungen vom letzten sichtbaren Myzel im
Bohrlochdrucktränkverfahren verpressen.
Bohrungen rasterförmig, Lochdurchmesser 10-12 mm, leicht
geneigt. Abstand horizontal ca. 30 cm und vertikal ca. 25 cm
Bohrtiefe bis 10cm und mit Schwammsperrmittel verpressen.

Angebotenes Fabrikat: '............................................' (Bieterergänzung)

Wandbaustoff: Ziegelmauerwerk
Wanddicke : 25cm
Menge: 50,000 m2

**1.3.40 Bohrlochdrucktränkverfahren in Wänden d= 38cm**
Wände mit Myzeldurchwachsungen des echten Hausschwamm
inklusive der geforderten 1,50 m Sicherheitsbereich in
alle Richtungen vom letzten sichtbaren Myzel im
Bohrlochdrucktränkverfahren verpressen, Nach Fertigstellung sind
die Löcher fachgerecht zu verschließen.
Bohrungen rasterförmig nach Gutachten durchführen,
Lochdurchmesser 10-12 mm, leicht geneigt.
Abstand horizontal ca. 30 cm und vertikal ca. 25 cm
Bohrlochtiefe bis 23cm und mit Schwammsperrmittel
verpressen.

Angebotenes Fabrikat: '............................................' (Bieterergänzung)

Wandbaustoff: Ziegelmauerwerk
Wanddicke : 38cm
Menge: 50,000 m2

**1.3.50 Wände abflammen**
Freiliegende Wandflächen mit einer Propan Gas Flamme
abflammen und sodann mit einem Drahtbesen abkehren, um
Myzelteile und andere bindestörende Stoffe zu entfernen.
Menge: 100,000 m2

**1.3.60 Hohlraumbearbeitung**
*** Bedarfsposition ohne GB
Zweischaliges Mauerwerk mit Myzeldurchwachsungen des
Echten Hausschwamms inklusive der geforderten 1,50 m
Sicherheitsbereich in alle Richtungen vom
letzten sichtbaren Myzel wie folgt bearbeiten.
Es werden Bohrungen mit einem Lochdurchmesser von
ca. 10-12 mm rasterförmig im Abstand ca. 25 cm
untereinander in den Hohlraum zwischen den
Wandschalen eingebracht und sodann wird der Hohlraum
durch die Bohrlöcher mittels einer Kugelstrahldüse
auf einem Strahlrohr im Flutverfahren satt imprägniert.

Angebotenes Fabrikat: '............................................' (Bieterergänzung)
Menge: 1,000 m2

**1.3.70 Schaumverfahren an Wänden**
*** Bedarfsposition ohne GB
Mauerwerksoberfläche im Schaumverfahren gegen den
echten Hausschwamm behandeln; mit einem entsprechenden
Verschäumerät wird ein Schaumteppich auf die
Wandoberfläche aufgetragen der langsam zerfällt und
dabei die Wirkstoffe an die Wand abgibt.

Angebotenes Fabrikat: '............................................' (Bieterergänzung)
Menge: 1,000 m2

**1.3.80 Kalkzementputz, 1-lagig, Q2, Wände, 4.OG**
Kalkzementputz, einlagig, nach DIN V 18550, einschließlich der
erforderlichen Untergrundvorbereitung (Grundierung bzw. Haftgrund),
lot- und fluchtgerecht, inklusive Kellenschnitte, Glätten der Oberfläche,
sowie der erforderlichen Arbeitsgerüste liefern und einbauen.
Einschließlich dem Anputzen an die angrenzenden Bauteilen.

Bauteil:  Wände
Putzgrund:  Mauerwerk
Mörtelgruppe:  P IV (nach DIN V 18550)
Oberfläche: eben abgezogen, gefilzt und geglättet
Oberflächenqualität:  Q 2
Druckfestigkeit:  >= 2 N/mm²
Putzdicke:  ca. 12 - 15 mm

Ausführungsort: Wände im 4.OG
Menge: 65,000 m2

**1.3.90 Nachträglich Ein-, Zu- und Beiputzarbeiten, Kalkzementputz**
Nachträgliche Ein-, Zu- und Beiputzarbeiten, die nicht im Zuge der allg.
Putzarbeiten ausgeführt werden können als Zulage
zum beschriebenen Putzsystem

Größe: Kleinflächen bis 1,00 m², Kalkzementputz
Menge: 15,000 Stk

#### Abschnitt 1.4 Dachstuhl

**1.4.10 Dachstuhl in Teilen entfernen, entsorgen**
Dachstuhlteile, wie Pfosten, Kopfband, Sparren, Pfette, Zange usw.,
Schwambelastet, nach Holzschutzgutachten entfernen und entsorgen.
Die statisch erforderlichen Abstützungsmaßnahmen sind einzukalkulieren.
Menge: 3,000 m3

**1.4.20 Abbund Bauholz, Dachkonstruktion, sichtbar**
Abbund von Bauholz für Dachkonstruktion durch Abbinden, Aufstellen
und Verlegen, inkl. aller Anschlüsse und Auswechslungen. Kleineisenteile,
soweit es besondere Leistungen sind, Abbund für Dachaufbauten
(Gaube, Turm etc.) und Lieferung von Bauholz gesondert.

Querschnitte: bis 20/20 cm
Menge: 3,000 m3

**1.4.30 Verbindungsmittel**
Liefern und Einbau aller statisch nachgewiesenen und konstruktiv
erforderlich werdenden Verbindungs- und Befestigungselemente;
auch für Dachkonstruktionen aus Holz.

Abrechnung zum Nachweis.
Menge: 150,000 kg

#### Abschnitt 1.5 Trockenbauarbeiten für 4.OG (nach Schwammsanierung)

**1.5.20 GK-Unterdecke 1-lagig**
*** Bezugsbeschreibung
Unterdecke DIN EN 13964, 1-lagig beplankt mit
Bauplatten des Typs A
Einbauhöhe ca. 3,10 m
Abhanghöhe ca. 0,10 m i. L.
Unterkonstruktion aus verzinkten Stahlblechprofilen DIN
EN 14195 und DIN 18182-1, als Grund- und Tragprofil,
befestigen mit bauaufsichtlich zugelassenen
Befestigungsmitteln, Befestigungsuntergrund Stahlbeton,
Unterkonstruktion verdeckt.

Dämmschicht aus Mineralwolle MW DIN EN 13162,
Dämmschichtdicke 40 mm, in Platten, Anwendungsgebiet
DIN 4108-10 DI, einlagig, dicht stoßen.

Decklage/Bekleidung 1-lagig, Verarbeitung DIN 18181,
aus Gipsplatten DIN 18180 und DIN EN 520, aus
Bauplatten Typ A, Dicke 12,5 mm.

Verdeckt befestigen mit systemspezifischen Befestigungsmitteln.
Verspachtelung Q3 gemäß IGG-Merkblatt 2.

Einbauort: Kopp45 - 4.OG
Menge: 200,000 m2

**1.5.30 GKI-Unterdecke 1-lagig**
*** wie Position 1.5.20
Unterdecke DIN EN 13964, 1-lagig beplankt mit
Bauplatten GKBI

Einbauort: Kopp45 - 4.OG
Menge: 16,500 m2

**1.5.40 Vertikale Deckenschürze, H=30cm, R30**
Vertikale Deckenschürzen, passend zu vorbeschriebener
Abhangdecke, 1-lagig beplankt, als Verbindung / Verkleidung von
Deckensprüngen gemäß Architektenplanung

Inklusive eingespachtelter Eckschiene.

Schürze malerfertig gespachtelt in Q2.
Schürzenhöhe: bis ca. 300mm
Anforderungen: R30

Einbauort: Kopp45 - 4.OG
Menge: 20,000 m

**1.5.50 Ausschnitt GK-Decke, rund, Ø10cm**
Runde Ausschnitte in GK-Decken für Einbauleuchten etc. einschl.
Einfassung und Verstärkung des Ausschnitts.

Durchmesser: bis 10 cm

Einbauort: Kopp45 - 4.OG
Menge: 135,000 Stk

**1.5.60 Ausschnitt GK-Decke, rechteckig, <2500cm2**
*** Bedarfsposition ohne GB
Rechteckige Ausschnitte in GK-Decken für z.B. Badlüfter,
einschl. Einfassung und Verstärkung des Ausschnitts.

Öffnungsgröße: bis 2.500 cm2

Einbauort: Kopp45 - 4.OG
Menge: 8,000 Stk

**1.5.70 Revisionsklappe, GK, bis 500x500mm, GK**
*** Bedarfsposition ohne GB
Liefern und montieren einer Revisionsklappe, wie folgt:
- Rahmen: Aluminium ohne BS-Anforderungen
- Abmessung: bis 500 x 500 mm
- Ausführung ohne Brandschutzanforderung
- Füllung der Klappen aus Gipsplatten d= 12,5 mm
- für Montage in Abhangdecken
Leistung einschl. herstellen der Öffnung.
Einschließlich zusätzlichen Abhängern nach technischer
Erfordernis.

Leitfabrikat: Knauf Alutop W 250 oder glw.

Angebotenes Fabrikat: '..........................................' vom Bieter einzutragen

Einbauort: Kopp45 - 4.OG
Menge: 12,000 Stk

#### Abschnitt 1.6 Malerarbeiten für 4.OG

**1.6.10 Wand,Glas-/Malervlies,inkl.Untergr.**
Wand - und Leibungsflächen und Stützenflächen, innen,
Aufbringen von rissüberdeckendem Glasvlies/Malervlies inkl.
Untergrundvorbehandlung.

Eigenschaften: Reißfest, rissüberbrückend, dimensionsstabil,
spannungsarm, feuchtebeständig, lösemittelfrei, geruchsneutral
und haftfest.

Einbauort: GK-Wände und Vorsatzschalen und
Trockenbau-Wandverkleidungen

Einbauort: Kopp45 - 4.OG
Menge: 150,000 m2

**1.6.20 Grundierung, Untergrund GP, KZ-Putz, Trockenbau**
Wand - und Leibungsflächen und Stützenflächen mit Tiefengrund
behandeln, kleine Schäden beispachteln und sonstige Unebenheiten
fachgerecht abstoßen und gegebenenfalls beischleifen.

Ausbesserungen im geringen Umfang bis max. 5 % der zu
bearbeitenden Fläche.

Anschließend eingefärbte Grundierung als Malergrundvorbehandlung
bei saugenden Untergründen für Wandanstrich.

Putzgrund: Gipsputz / Kalkzementputz / Trockenbau
Folgeleistung: Anstrichaufbau gemäß Architektenplanung

Einbauort: Kopp45 - 4.OG
Menge: 65,000 m2

**1.6.30 Wandflächen,innen,Dispersion**
Wand - und Leibungsflächen und Stützenflächen im Innenbereich
mit Dispersionsfarbe mindestens 2 x deckend endbeschichten.

Untergrund: geputzte Oberflächen bzw. GK-Oberflächen
Nassabriebklasse: 2 (scheuerbeständig)
Farbton: RAL 9010 (reinweiß)

Ausführungsort: alle Wände, Stützen und Leibungen

Einbauort: Kopp45 - 4.OG
Menge: 400,000 m2

**1.6.40 Decken,Glas-/Malervlies,inkl.Untergr.**
Deckenflächen, innen, Aufbringen von rissüberdeckendem
Glasvlies/Malervlies inkl. Untergrundvorbehandlung.

Eigenschaften: Reißfest, rissüberbrückend, dimensionsstabil,
spannungsarm, feuchtebeständig, lösemittelfrei, geruchsneutral
und haftfest

Ausführungsort: GK-Decken und Schürzen

Einbauort: Kopp45 - 4.OG
Menge: 465,000 m2

**1.6.50 Grundierung, Untergrund Trockenbau**
Decken- und Schürzenflächen mit Tiefengrund behandeln,
kleine Schäden beispachteln und sonstige Unebenheiten
fachgerecht abstoßen und gegebenenfalls beischleifen.

Ausbesserungen im geringen Umfang bis max. 5 % der zu
bearbeitenden Fläche.

Anschließend eingefärbte Grundierung als
Malergrundvorbehandlung bei saugenden Untergründen für
Deckenanstrich.

Putzgrund: Trockenbau
Ausführungsort: Trockenbaudecken und alle Trockenbauschürzen

Einbauort: Kopp45 - 4.OG
Menge: 465,000 m2

**1.6.60 Deckenflächen,innen,Dispersion**
Neue Decken- und Schürzenflächen im Innenbereich mit
Dispersionsfarbe mindestens 2 x deckend endbeschichten.

Untergrund: GK-Oberflächen
Farbton: RAL 9010 (reinweiß)

Ausführungsort: Trockenbaudecken und alle Trockenbauschürzen

Einbauort: Kopp45 - 4.OG
Menge: 465,000 m2

**1.6.70 Zulage fungizid**
Zulage für zusätzliche Ausführung der Wand- und Deckenanstriche
fungizid.

Ausführungsort: Bäder

Einbauort: Kopp45 - 4.OG
Menge: 100,000 m2

**1.6.80 Fugendichtung innen, Acryl, 15 mm**
Fugenverschluss innen als horizontale und vertikale Wand- und
Deckenanschlüsse sowie an Türbekleidungen.

Des Weiteren sind mind. zu verfugen:
- alle Sockelleisten oberseitig
- alle Fliesensockel und sonstige Fliesenflächen die an gestrichene
Wandflächen angrenzen
- alle Fensterleibungen innenseitig umlaufend

Fugenbreite:  6-8 mm i. M.
Fugendichtmasse:  Acryl
Einbauort:  Ixel

Einbauort: Kopp45 - 4.OG
Menge: 600,000 m

**1.6.90 Aufbringen von Raufasertapete, mittlere Körnung an Wandflächen**
*** Bedarfsposition ohne GB
Lieferung und Anbringung von Raufasertapete auf Wandflächen

Vorgrundierte Raufasertapete mit Gewebekleber  faltenfrei auf Stoß verkleben,
Aufbau und Anbringung gem. Herstellervorgaben,

Angebotenes Fabrikat / Hersteller:

..................................................................................
(vom Bieter einzutragen)
Menge: 1,000 m²
- 1, DIN 276-1 2008-12: 345; DIN 276 2018-12: 345
DIN 276-1 2008-12: 345
DIN 276 2018-12: 345

#### Abschnitt 1.8 Stundenlohnarbeiten

**1.8.10 Vorarbeiter, Stundenlohnarbeiten**
*** Bedarfsposition ohne GB
Für evtl. erforderliche Arbeiten, die nicht im Leistungsverzeichnis
erfasst sind und nur auf ausdrückliche Anweisung der Bauleitung
gegen Nachweis zur Ausführung kommen.
Berechnet für Vorarbeiter
Menge: 1,000 h

**1.8.20 Facharbeiter, Stundenlohnarbeiten**
Für evtl. erforderliche Arbeiten, die nicht im Leistungsverzeichnis
erfasst sind und nur auf ausdrückliche Anweisung der Bauleitung
gegen Nachweis zur Ausführung kommen.
Berechnet für Facharbeiter
Menge: 10,000 h

**1.8.30 Helfer, Stundenlohnarbeiten**
Für evtl. erforderliche Arbeiten, die nicht im Leistungsverzeichnis
erfasst sind und nur auf ausdrückliche Anweisung der Bauleitung
gegen Nachweis zur Ausführung kommen.
Berechnet für Helfer
Menge: 10,000 h

**1.8.40 Zulage für Arbeiten an Wochenenden (Samstag + Sonntag)**
*** Bedarfsposition ohne GB
Zulage für Arbeiten an Wochenenden (Samstag + Sonntag).

Aufschlag pro Stunde Arbeitseinsatz (Vorarbeiter / Facharbeiter / Helfer)
Menge: 10,000 h
